# Erneuerung Wasserleitung Gartenstraße BA II
Angebotsaufforderung (GAEB DA XML 3.3, DA83)
Projekt: 134_02 Gartenstraße BA II
Währung: EUR
Auftragsdatum: 27.11.2025
Nachtrag:
  Nachtrag: 0
Auftraggeber: Gemeinde Aidlingen, Wasserversorgung, Hauptstraße 6, 71134 Aidlingen, Deutschland
Erstellt mit: 5 260212, NOVA AVA, 16.02.2026

## Hinweis:
Hinweis:
In dem vorliegenden Leistungsverzeichnis sind grundsätzlich gebrauchsfertige Leistungen beschrieben. Dies bedeutet, dass regelmäßig die fertige Leistung erwartet wird. Eingeschlossen sind somit auch die Lieferung der Stoffe nach VOB/C ATV DIN 18299 und alle Tätigkeiten wie herstellen, montieren, anschließen usw., die zur restlosen Erfüllung der Leistung gehören, auch wenn diese nicht ausdrücklich erwähnt werden. Etwas anderes gilt nur dann, wenn Leistungen in den Texten ausdrücklich als gesondert zu erbringen erwähnt sind.
Erschwernisse an Einbauten, Borden usw. werden nicht gesondert vergütet.

## LV 10: Tief-, Rohrleitungs- und Straßenbauarbeiten
Datum: 21.08.2020

### Bereich 1 Allgemeine Leistungen

#### Abschnitt 1.1 Baustelleneinrichtung

**1.1.10 Baustelle einrichten räumen**
*** Pauschalposition
STLB-Bau 2018-04 000
Baustelle für sämtliche, in der Leistungsbeschreibung aufgeführten Leistungen einrichten und räumen.
Menge: 1,000 psch

**1.1.20 Baustelleneinr. vorhalten**
*** Schwerpunktposition
STLB-Bau 2019-04 000
Baustelleneinrichtung für sämtliche, in der Leistungsbeschreibung aufgeführten Leistungen vorhalten,
Positionsmenge = Produkt aus 'St'

(Vorhaltemenge)
mal 'Monate'

(Vorhaltedauer).
Menge: 3,000 StMt

#### Abschnitt 1.2 Sicherheitseinrichtungen und Verkehrssicherung

*Hinweis: Hinweis*
Betriebsbedingte Anpassungen der Verkehrszeichen / Absperrung usw. an gleicher Stelle werden nicht gesondert vergütet

**1.2.30 Verkehrszeichen aufstellen räumen**
STLB-Bau 2015-10 000
Verkehrszeichen nach StVO, mit Aufstellvorrichtung, aufstellen und räumen, Ausführung gemäß Einzelbeschreibung,
Einzelbeschreibungs-Nr 'Verkehrzeichen im Baubereich und Umleitungsstrecke'
.
Menge: 20,000 St

**1.2.40 Verkehrseinr. aufstellen räumen**
STLB-Bau 2015-10 000
Verkehrseinrichtung nach StVO, mit Aufstellvorrichtung, mit Warnleuchten, aufstellen und räumen, Ausführung gemäß Einzelbeschreibung,
Einzelbeschreibungs-Nr 'Schranken, Sperrpfosten, Absperrgeräte und Leiteinrichtungen
zur Absicherung der Baustelle'
.
Menge: 5,000 St

**1.2.50 Warnleuchte aufstellen räumen**
STLB-Bau 2011-10 000
Warnleuchte, aufstellen und räumen.
Menge: 15,000 St

**1.2.60 Warnleuchte instandhalten**
STLB-Bau 2018-04 000
Warnleuchte, instandhalten,
Positionsmenge = Produkt aus 'Stück'

(Instandhaltemenge)
mal 'Monat'

(Instandhaltedauer).
Menge: 45,000 StMt

**1.2.70 Schutzzaun versetzbar Kunststoff H 1m aufstellen räumen**
STLB-Bau 2018-04 000
Schutzzaun, versetzbar, als Absturzsicherung aus Kunststoff, Zaunoberkante über Oberfläche Gelände 1 m, aufstellen und räumen.
Menge: 650,000 m

**1.2.80 Behelfsbrücke Fußgänger bis 5kN/m2 B bis 1,5m L 2-2,5m 2Aufgänge herstellen räumen**
STLB-Bau 2018-04 000
Behelfsbrücke DIN 1072 für Fußgänger, ohne offene Fugen, mit rutschhemmender Oberfläche, in Geländehöhe, für öffentlichen Verkehr, Belastung bis 5 kN/m2, Nutzbreite bis 1,5 m, Länge über 2 bis 2,5 m, mit zwei Aufgängen, herstellen und räumen, Abrechnung nach in Brückenachse gemessener Länge.
Menge: 40,000 m

*Hinweis: Hinweis*
Unterhalt, Wartung und tägl. Prüfung der gesamten Beschilderung / Absperrung / Beleuchtung ist in nachfolgender Position einzurechnen.
Kontrollfahrten 1 x täglich ist einzurechnen

**1.2.90 Betrieb Bedienung Baustellensicherungsanlage täglich 0-24Uhr**
STLB-Bau 2015-10 000
Betrieb und Bedienung der Baustellensicherungsanlage (Warn- und Schilderleuchten) täglich, in der Zeit von 0 bis 24 Uhr.
Menge: 3,000 Mt

**1.2.100 Vorankündigung erstellen**
*** Pauschalposition
StL-Nr. 07101508
Vorankündigung gemäß Baustellenverordnung erstellen und
spätestens zwei Wochen vor Einrichten der Baustelle der
zuständigen Behörde übermitteln.
Vorankündigung sichtbar und witterungsgeschützt auf der
Baustelle aushängen. Bei erheblichen Änderungen während
der Bauzeit anpassen.
Menge: 1,000 Psch

**1.2.110 SiGe-Plan erstellen**
*** Pauschalposition
StL-Nr. 07101513
Sicherheits- und Gesundheitsschutzplan (SiGe-Plan) nach
RAB 31 erstellen und mit dem Sicherheits- und
Gesundheitsschutzkoordinator dieser und weiterer
berührter Baustellen abstimmen. Bei erheblichen
Änderungen in der Ausführung des Bauvorhabens anpassen.
Den SiGe-Plan für jeden Beschäftigten einsehbar auf der
Baustelle vorhalten.
Menge: 1,000 Psch

**1.2.120 SiGe-Koordinator stellen.**
*** Pauschalposition
StL-Nr. 07101528
Sicherheits- und Gesundheitsschutzkoordinator während
der Ausführung des Bauvorhabens nach RAB 30 und
Unterlagen des AG stellen.
Menge: 1,000 Psch

#### Abschnitt 1.3 Stundenlohnarbeiten

*Hinweis: Hinweis:*
Die Stundensätze gelten auch für Leistungen im Rahmen der Rohrverlegung Wasserleitung.

*Hinweis: Hinweis:*
Die Einheitspreise für Stundenlohnarbeiten haben für alle Bauteile Gültigkeit.
Auf nachgewiesene Materialkosten wird ein Zuschlag von 10 % gewährt.

**1.3.130 Bauvorarbeiter/-in Stundenlohnarbeiten sämtliche Kosten/Zuschläge**
STLB-Bau 2018-04 091
Stundenlohnarbeiten durch Bauvorarbeiter/-in
auf Anordnung des AG ausführen,
der Verrechnungssatz für die jeweilige Arbeitskraft umfasst sämtliche Aufwendungen wie Lohn- und Gehaltskosten, Lohn- und Gehaltsnebenkosten, Zuschläge, lohngebundene und lohnabhängige Kosten, sonstige Sozialkosten, Gemeinkosten, Wagnis und Gewinn.
Menge: 5,000 h

**1.3.140 Baufacharbeiter/-in Stundenlohnarbeiten sämtliche Kosten/Zuschläge**
STLB-Bau 2018-04 091
Stundenlohnarbeiten durch Baufacharbeiter/-in
auf Anordnung des AG ausführen,
der Verrechnungssatz für die jeweilige Arbeitskraft umfasst sämtliche Aufwendungen wie Lohn- und Gehaltskosten, Lohn- und Gehaltsnebenkosten, Zuschläge, lohngebundene und lohnabhängige Kosten, sonstige Sozialkosten, Gemeinkosten, Wagnis und Gewinn.
Menge: 10,000 h

**1.3.150 Bauhelfer/-in Stundenlohnarbeiten sämtliche Kosten/Zuschläge**
STLB-Bau 2018-04 091
Stundenlohnarbeiten durch Bauhelfer/-in
auf Anordnung des AG ausführen,
der Verrechnungssatz für die jeweilige Arbeitskraft umfasst sämtliche Aufwendungen wie Lohn- und Gehaltskosten, Lohn- und Gehaltsnebenkosten, Zuschläge, lohngebundene und lohnabhängige Kosten, sonstige Sozialkosten, Gemeinkosten, Wagnis und Gewinn.
Menge: 10,000 h

**1.3.160 LKW Fahrer/-in einsetzen 8-12t**
STLB-Bau 2018-04 091
LKW, mit Fahrer/-in, auf Anordnung des AG einsetzen,
der Verrechnungssatz für die jeweilige Arbeitskraft umfasst sämtliche Aufwendungen wie Lohn- und Gehaltskosten, Lohn- und Gehaltsnebenkosten, Zuschläge, lohngebundene und lohnabhängige Kosten, sonstige Sozialkosten, Gemeinkosten, Wagnis und Gewinn.
der Verrechnungssatz für das Gerät umfasst sämtliche Aufwendungen für den Betrieb, Gemeinkosten, Wagnis und Gewinn, Nutzlast 8 bis 12 t, Allradantrieb.
Menge: 2,000 h

**1.3.170 LKW Fahrer/-in einsetzen 20-30t**
STLB-Bau 2018-04 091
LKW, mit Fahrer/-in, auf Anordnung des AG einsetzen,
der Verrechnungssatz für die jeweilige Arbeitskraft umfasst sämtliche Aufwendungen wie Lohn- und Gehaltskosten, Lohn- und Gehaltsnebenkosten, Zuschläge, lohngebundene und lohnabhängige Kosten, sonstige Sozialkosten, Gemeinkosten, Wagnis und Gewinn.
der Verrechnungssatz für das Gerät umfasst sämtliche Aufwendungen für den Betrieb, Gemeinkosten, Wagnis und Gewinn, Nutzlast 20 bis 30 t.
Menge: 2,000 h

**1.3.180 Radlader Fahrer/-in einsetzen 18-37kW**
STLB-Bau 2018-04 091
Radlader, mit Fahrer/-in, auf Anordnung des AG einsetzen,
der Verrechnungssatz für die jeweilige Arbeitskraft umfasst sämtliche Aufwendungen wie Lohn- und Gehaltskosten, Lohn- und Gehaltsnebenkosten, Zuschläge, lohngebundene und lohnabhängige Kosten, sonstige Sozialkosten, Gemeinkosten, Wagnis und Gewinn.
der Verrechnungssatz für das Gerät umfasst sämtliche Aufwendungen für den Betrieb, Gemeinkosten, Wagnis und Gewinn, Motorleistung 18 bis 37 kW.
Menge: 5,000 h

**1.3.190 Hydraulikbagger Fahrer/-in einsetzen 10-15t**
STLB-Bau 2018-04 091
Hydraulikbagger, mit Fahrer/-in, auf Anordnung des AG einsetzen,
der Verrechnungssatz für die jeweilige Arbeitskraft umfasst sämtliche Aufwendungen wie Lohn- und Gehaltskosten, Lohn- und Gehaltsnebenkosten, Zuschläge, lohngebundene und lohnabhängige Kosten, sonstige Sozialkosten, Gemeinkosten, Wagnis und Gewinn.
der Verrechnungssatz für das Gerät umfasst sämtliche Aufwendungen für den Betrieb, Gemeinkosten, Wagnis und Gewinn, Fahrwerk mit Bereifung, Masse im Betriebszustand 10 bis 15 t.
Menge: 2,000 h

**1.3.200 Hydraulikbagger Fahrer/-in einsetzen 20-25t**
STLB-Bau 2018-04 091
Hydraulikbagger, mit Fahrer/-in, auf Anordnung des AG einsetzen,
der Verrechnungssatz für die jeweilige Arbeitskraft umfasst sämtliche Aufwendungen wie Lohn- und Gehaltskosten, Lohn- und Gehaltsnebenkosten, Zuschläge, lohngebundene und lohnabhängige Kosten, sonstige Sozialkosten, Gemeinkosten, Wagnis und Gewinn.
der Verrechnungssatz für das Gerät umfasst sämtliche Aufwendungen für den Betrieb, Gemeinkosten, Wagnis und Gewinn, Fahrwerk mit Ketten, Masse im Betriebszustand 20 bis 25 t.
Menge: 2,000 h

**1.3.210 Minibagger Fahrer/-in einsetzen**
STLB-Bau 2018-04 091
Minibagger, mit Fahrer/-in, auf Anordnung des AG einsetzen,
der Verrechnungssatz für die jeweilige Arbeitskraft umfasst sämtliche Aufwendungen wie Lohn- und Gehaltskosten, Lohn- und Gehaltsnebenkosten, Zuschläge, lohngebundene und lohnabhängige Kosten, sonstige Sozialkosten, Gemeinkosten, Wagnis und Gewinn.
der Verrechnungssatz für das Gerät umfasst sämtliche Aufwendungen für den Betrieb, Gemeinkosten, Wagnis und Gewinn, Fahrwerk mit Ketten.
Menge: 3,000 h

**1.3.220 Kompressor einsetzen**
STLB-Bau 2018-04 091
Kompressor, Bedienungspersonal wird gesondert vergütet, auf Anordnung des AG einsetzen,
der Verrechnungssatz für das Gerät umfasst sämtliche Aufwendungen für den Betrieb, Gemeinkosten, Wagnis und Gewinn, ein Bohrhammer, schallgedämmt.
Menge: 2,000 h

**1.3.230 Rüttelpl. einsetzen 10-12kN**
STLB-Bau 2018-04 091
Rüttelplatte, Bedienungspersonal wird gesondert vergütet, auf Anordnung des AG einsetzen,
der Verrechnungssatz für das Gerät umfasst sämtliche Aufwendungen für den Betrieb, Gemeinkosten, Wagnis und Gewinn, Wuchtkraft 10 bis 12 kN.
Menge: 2,000 h

**1.3.240 Trennschleifer Trennscheiben einsetzen Stein**
STLB-Bau 2018-04 091
Trennschleifer einschl. Trennscheiben, Bedienungspersonal wird gesondert vergütet, auf Anordnung des AG einsetzen,
der Verrechnungssatz für das Gerät umfasst sämtliche Aufwendungen für den Betrieb, Gemeinkosten, Wagnis und Gewinn, Handgerät, für Stein.
Menge: 2,000 h

**1.3.250 Antriebsaggregat elektr.Geräte einsetzen bis 5kVA**
STLB-Bau 2018-04 091
Antriebsaggregat für elektrische Geräte, auf Anordnung des AG einsetzen,
der Verrechnungssatz für das Gerät umfasst sämtliche Aufwendungen für den Betrieb, Gemeinkosten, Wagnis und Gewinn, Leistung bis 5 kVA, mit Zubehör und Stromkabel.
Menge: 1,000 h

#### Abschnitt 1.4 Transport-und Entsorgungsarbeiten

**1.4.260 Abfall nicht gefährlich AVV170504 nicht schadstoffbelastet EBV 2023 BM-0 Lehm Schluff LKW AN transp. entsorgen Vergüt.Entsorg. AN**
*** Schwerpunktposition
STLB-Bau 2024-04 087
Bau- und Abbruchabfälle, Boden, Steine und Baggergut,
nicht gefährlich, Abfallschlüssel nach AVV (Abfallverzeichnis-Verordnung) 170504 Boden/Stein,
nicht schadstoffbelastet, Zuordnung gemäß Ersatzbaustoffverordnung 2023,
Bodenmaterial Klasse BM-0 Lehm, Schluff nach EBV 2023, Anlage 1, Tabelle 3, auf Gelände/Fläche des AG lagernd, in Behälter AN laden, mit LKW des AN transportieren, entsorgen, max. Gesamtgewicht ohne Beschränkung, Behältergröße nach Wahl des AN, zum zugelassenem Lager oder zur Anlage nach Wahl des AN, Vergütung der Entsorgung übernimmt AN, Mengenermittlung nach Wiegekarte.
Menge: 1100,000 t
Leistungsbereiche: 087
DIN 276-1 2008-12: 396
DIN 276 2018-12: 396

**1.4.270 Abfall nicht gefährlich AVV170504 schadstoffbelastet EBV 2023 BM-0* LKW AN transp. entsorgen Vergüt.Entsorg. AN**
*** Schwerpunktposition
STLB-Bau 2024-04 087
Bau- und Abbruchabfälle, Boden, Steine und Baggergut,
nicht gefährlich, Abfallschlüssel nach AVV (Abfallverzeichnis-Verordnung) 170504 Boden/Stein, schadstoffbelastet gemäß Analyse, Zuordnung gemäß Ersatzbaustoffverordnung 2023,
Bodenmaterial Klasse BM-0* nach EBV 2023, Anlage 1, Tabelle 3, auf Gelände/Fläche des AG lagernd, in Behälter AN laden, mit LKW des AN transportieren, entsorgen, max. Gesamtgewicht ohne Beschränkung, Behältergröße nach Wahl des AN, zum zugelassenem Lager oder zur Anlage nach Wahl des AN, Vergütung der Entsorgung übernimmt AN, Mengenermittlung nach Wiegekarte.
Menge: 50,000 t
Leistungsbereiche: 087
DIN 276-1 2008-12: 396
DIN 276 2018-12: 396

#### Abschnitt 1.5 Prüfungen

**1.5.280 Untersuchung Abfalldeklaration Bituminöse Schichten**
STLB-Bau 2022-10 087
Untersuchung zur Abfalldeklaration nach Maßgabe der Entsorgungsanlage, Ausführung gemäß Einzelbeschreibung,
Einzelbeschreibungs-Nr 'Untersuchung von Mischgutproben zur Entsorgung, einschl. Entnahme der Bohrkerne / Mischgutproben'
.
Menge: 1,000 St

**1.5.290 Untersuchung Abfalldeklaration**
STLB-Bau 2024-04 087
Untersuchung zur Abfalldeklaration nach Maßgabe der Entsorgungsanlage, Ausführung gemäß Einzelbeschreibung,
Einzelbeschreibungs-Nr 'Untersuchung zur Abfalldeklaration, Probenahme nach EBV 2023, Mindestuntersuchungsprogramm für Boden bei unspezifischem Verdacht, Untersuchung im Feststoff aus Haufwerken.
Labortechnische Untersuchungen gem. EBV'
.
Menge: 3,000 St
Leistungsbereiche: 087
DIN 276-1 2008-12: 396
DIN 276 2018-12: 396

**1.5.300 Kontrollprüfung Unterbau/Planum Verformungsmodul dynamischer Lastplattendruckversuch**
STLB-Bau 2018-04 080
Kontrollprüfung ZTV E-StB auf besondere Anordnung des AG für Unterbau/Planum, Prüfung für Verformungsmodul, mit dynamischem Lastplattendruckversuch TP BF-StB.
Menge: 5,000 St

#### Abschnitt 1.6 Vermessungsleistungen

**1.6.310 Bauvermessung für die gesamte Massnahme**
*** Pauschalposition
Bauvermessung für die gesamte Massnahme

Absteckung sämtlicher für die Ausführung der Massnahme erforderlichen Punkte in Lage und Höhe. Die Absteckung hat unter anderem folgende Punkte zu umfassen:

Kanalschächte
Wasserleitungsschächte
Bordsteine
Straßenabläufe
Lichtmasten

Der AN erhält die Ausführungsunterlagen im dwg-Format. Vorbereitende Arbeiten für die Absteckung, auch Erhebung von Festpunkten, sind einzurechnen.
Menge: 1,000 psch

### Bereich 2 Wasserleitungsbauarbeiten

#### Abschnitt 2.1 Vorarbeiten

**2.1.320 Herstellung von Notversorgungen**
Herstellung von Notversorgungen für die bestehenden Gebäude während der Umbauphase der
WL-Baumaßnahme. Das Material (Rohre, Formstücke usw.)
ist zu liefern, betriebsfertig im Gelände zu montieren,
vorzuhalten während des Umbaues und wieder zu
demontieren bzw. umzusetzen oder abzufahren. Die Leitungen sind zu befestigen / fixieren
Die  Mindest-Anschlußweite  muß  3/4" betragen.
Vergütet wird jeder Anschluß pro Gebäude als Pauschale.
Anschlußlänge bis 50 m
Menge: 20,000 St

**2.1.330 Zulage Schlauchbrücke**
Zulage für Einbau einer Schlauchbrücke in Verkehrswegen bei Verlegung der Notversorgung, einschl. vorhaltung und Rückbau
Menge: 30,000 m

#### Abschnitt 2.2 Abbrucharbeiten

**2.2.340 Asphaltoberbau schneiden D 10-15cm**
STLB-Bau 2018-04 080
Asphaltoberbau schneiden, Dicke der Befestigung über 10 bis 15 cm, Ausführung mit Fugenschneidgerät.
Menge: 900,000 m

**2.2.350 Asphaltoberbau schneiden D 15-20cm**
STLB-Bau 2018-04 080
Asphaltoberbau schneiden, Dicke der Befestigung über 15 bis 20 cm, Ausführung mit Fugenschneidgerät.
Menge: 150,000 m

**2.2.360 Bitumenhaltige Befestigung abbrechen 24kN/m3 D 10-20cm Geräteeinsatz mgl. laden transp. LKW AN entsorgen nicht schadstoffbelastet AVV170302 Entsorg.-geb. AN**
*** Schwerpunktposition
STLB-Bau 2018-10 084
Abbruch der bitumenhaltigen Befestigung im Rahmen einer Totalabbruchmaßnahme, Wichte des Abbruchstoffes DIN EN 1991-1-1 24 kN/m3, Dicke über 10 bis 20 cm, Erschwernis gemäß Vorbemerkungen,
Geräteeinsatz ist möglich, max. Gesamtgewicht der Geräte ohne Beschränkung,
aufgenommene Stoffe sammeln, im Behälter des AN lagern, Behältergröße nach Wahl des AN, auf LKW des AN laden, transportieren, entsorgen, zum Lager/zur Anlage nach Wahl des AN,
Abfall ist nicht gefährlich, nicht schadstoffbelastet, RuVA-StB Verwertungsklasse A, Abfallschlüssel nach AVV (Abfallverzeichnis-Verordnung) 170302 Bitumengemische,
die Entsorgungsgebühren werden vom AN übernommen.
Menge: 110,000 m3

**2.2.370 Bitumenhaltige Befestigung fräsen Fahrbahn T 3,5-4cm 24kN/m3 laden transp. LKW AN entsorgen nicht schadstoffbelastet AVV170302 Entsorg.-geb. AN**
STLB-Bau 2018-10 084
Fräsen der bitumenhaltigen Befestigung, im Rahmen einer Teilabbruchmaßnahme, in Fahrbahnen, mit Asphaltdeckschicht aus Asphaltbeton, Tiefe über 3,5 bis 4 cm, Flächen reinigen, nicht festhaftende Schichten lösen, Wichte des Abbruchstoffes DIN EN 1991-1-1 24 kN/m3,
aufgenommene Stoffe sammeln, im Behälter des AN lagern, auf LKW des AN laden, transportieren, entsorgen, zum Lager/zur Anlage nach Wahl des AN,
Abfall ist nicht gefährlich, nicht schadstoffbelastet, RuVA-StB Verwertungsklasse A, Abfallschlüssel nach AVV (Abfallverzeichnis-Verordnung) 170302 Bitumengemische,
Mengenermittlung nach Aufmaß,
die Entsorgungsgebühren werden vom AN übernommen,
Einzelbeschreibungs-Nr 'auch Zwickel und Streifen, z.B. entlang Bordsteinen und um Schächte'
.
Menge: 20,000 m2

**2.2.380 Bordstein Beton abbrechen HB15/30 24kN/m3 Geräteeinsatz mgl. laden transp. LKW AN entsorgen nicht schadstoffbelastet AVV170101 Entsorg.-geb. AN**
STLB-Bau 2018-04 084
Abbruch des Bordsteins aus Beton, im Rahmen einer Totalabbruchmaßnahme, Form HB 15/30, einschl. Fundament aus Beton, Bettungsdicke 20 cm, Wichte des Abbruchstoffes DIN EN 1991-1-1 24 kN/m3, Geräteeinsatz ist möglich, max. Gesamtgewicht der Geräte ohne Beschränkung,
aufgenommene Stoffe sammeln, im Behälter des AN lagern, Behältergröße nach Wahl des AN, auf LKW des AN laden, transportieren, entsorgen, zum Lager/zur Anlage nach Wahl des AN,
Abfall ist nicht gefährlich, nicht schadstoffbelastet, Abfallschlüssel nach AVV (Abfallverzeichnis-Verordnung) 170101 Beton,
die Entsorgungsgebühren werden vom AN übernommen, Ausführung gemäß Einzelbeschreibung,
Einzelbeschreibungs-Nr 'Betonbordsteine und Tiefbordsteine, alle Formate'
.
Menge: 25,000 m

*Hinweis: Hinweis*
Hinweis: Straßeneinläufe und Hoftöpfe einschl. Abdeckung aufnehmen, Rinnen alle Nennweiten, einschl. Abdeckung. Entsorgung Betonteile und Gußteile wird nicht gesondert vergütet

**2.2.390 Ablauf aufnehmen Beton**
Ablauf aufnehmen, aus Beton
Menge: 1,000 St

**2.2.400 Streifenfundament Stahlbeton abbrechen 23kN/m3 B 30-40cm D 60 cm v.Hand zerkleinern laden transp. LKW AN entsorgen nicht schadstoffbelastet AVV170101 Entsorg.-geb. AN**
STLB-Bau 2018-04 084
Abbruch des Streifenfundaments aus Stahlbeton, Normalbeton, ohne Bekleidungen und Beschichtungen, im Rahmen einer Teilabbruchmaßnahme, Wichte des Abbruchstoffes DIN EN 1991-1-1 23 kN/m3, Abbruchbreite über 30 bis 40 cm,
Abbruchdicke '60' cm,

Ausführung im Freien, Arbeitshöhe bis 2 m,
Abbruch von Hand/mit handgeführten Kleingeräten, Ausführung erschütterungsarm DIN 4150,
aufgenommene Stoffe sammeln, zerkleinern, max. Kantenlänge bis 30 cm, im Behälter des AN lagern, Behältergröße nach Wahl des AN, auf LKW des AN laden, transportieren, entsorgen, zum Lager/zur Anlage nach Wahl des AN,
Abfall ist nicht gefährlich, nicht schadstoffbelastet, Abfallschlüssel nach AVV (Abfallverzeichnis-Verordnung) 170101 Beton, Mengenermittlung nach Aufmaß,
die Entsorgungsgebühren werden vom AN übernommen, Ausführung gemäß Einzelbeschreibung,
Einzelbeschreibungs-Nr 'Fundamente von Gartenmauern u.ä., auch Einzellängen'
.
Menge: 1,000 m3

*Hinweis: Hinweis:*
Hinweis:

Auch vorhandene Wasserleitungsschächte aus Mauerwerk, Ortbeton und Stahlbetonfertigteile

**2.2.410 Hindernis Stahlbeton abbrechen sammeln laden LKW AN**
Hindernis im Boden aus Stahlbeton, abbrechen und im Behälter des AN sammeln, auf LKW des AN laden, einschl. Abfuhr und Gebühren
Menge: 8,000 m3

**2.2.420 Abbruch der Schachtabdeckung, aus Guss einschl. Abfuhr und Entsorgung**
Menge: 4,000 St

**2.2.430 Rohrleitung PE DN40-60 abbrechen Geräteeinsatz mgl. laden LKW AN nicht schadstoffbelastet**
Abbruch der Rohrleitung aus Polyethylen, Nenndurchmesser über DN 40 bis DN 60, im Graben, Verlegetiefe über 1,25 bis 1,75 m, im Rahmen einer Totalabbruchmaßnahme,
Geräteeinsatz ist möglich, max. Gesamtgewicht der Geräte ohne Beschränkung, aufgenommene Stoffe zur Entsorgung sortieren, sammeln, im Behälter des AN lagern, Behältergröße nach Wahl des AN, auf LKW des AN laden,
Abfall ist nicht gefährlich, nicht schadstoffbelastet,
einschl. Abfuhr und Entsorgung
Menge: 200,000 m

**2.2.440 Rohrleitung dukt.Guss DN100-150 abbrechen Geräteeinsatz mgl. laden LKW AN nicht schadstoffbelastet**
Abbruch der Rohrleitung aus duktilem Gusseisen, Nenndurchmesser über DN 100 bis DN 150, im Graben, Verlegetiefe über 1,25 bis 1,75 m, im Rahmen einer Totalabbruchmaßnahme,
Geräteeinsatz ist möglich, max. Gesamtgewicht der Geräte ohne Beschränkung, aufgenommene Stoffe zur Entsorgung sortieren, sammeln, im Behälter des AN lagern, Behältergröße nach Wahl des AN, auf LKW des AN laden,
Abfall ist nicht gefährlich, nicht schadstoffbelastet,
einschl. Abfuhr und Entsorgung
Menge: 330,000 m

**2.2.450 Rohrleitungsformstück dukt.Guss DN100-150 abbrechen Geräteeinsatz mgl. laden LKW AN nicht schadstoffbelastet**
Abbruch des Rohrleitungsformstücks aus duktilem Gusseisen, Nenndurchmesser über DN 100 bis DN 150, im Graben, Verlegetiefe über 1,25 bis 1,75 m, im Rahmen einer Totalabbruchmaßnahme,
Geräteeinsatz ist möglich, max. Gesamtgewicht der Geräte ohne Beschränkung, aufgenommene Stoffe zur Entsorgung sortieren, sammeln, im Behälter des AN lagern, Behältergröße nach Wahl des AN, auf LKW des AN laden,
Abfall ist nicht gefährlich, nicht schadstoffbelastet, Mengenermittlung nach Aufmaß,
einschl. Abfuhr und Entsorgung,  Ausführung gemäß Einzelbeschreibung,
Einzelbeschreibungs-Nr Schachteinbauteile, 1 Schacht = 1 St
Menge: 4,000 St

#### Abschnitt 2.3 Erdarbeiten

*Hinweis: Hinweis:*
Auch Kleinflächen und Streifen

**2.3.460 Oberboden abtragen laden fördern lagern BG1 Abtrag-H 20-30cm 2km**
STLB-Bau 2019-04 003
Oberboden, profilgerecht abtragen, laden, fördern und geordnet lagern, Bodengruppe 1 DIN 18915 (organisch), eine Bodengruppe, Bodengruppe 1 OH DIN 18196 (grob- bis gemischtkörniger Boden mit Beimengungen humoser Art), Abtragshöhe über 20 bis 30 cm, Förderweg bis 2 km.
Menge: 10,000 m3

**2.3.470 Oberboden laden fördern auftragen 2km**
STLB-Bau 2019-04 003
Oberboden, zwischengelagert, laden, fördern, profilgerecht auftragen, eine Bodengruppe, Bodengruppe 1 OH DIN 18196 (grob- bis gemischtkörniger Boden mit Beimengungen humoser Art), Förderweg bis 2 km.
Menge: 10,000 m3

*Hinweis: Hinweis:*
Hinweis:

Alle Grabenbreiten von Wasserleitungen. Grabenbreite gem. DIN EN 4124.
Das Freilegen vorhandener Kabel / Leitungen usw. wird nicht gesondert vergütet.
Abrechnung aller Homogenbereiche gem. nachfolgenden Positionen.

**2.3.480 Boden Graben Versorgungsltg lösen laden fördern lagern Sohlen-B 0,9-1m T bis 2m GU**
STLB-Bau 2025-04 002
Boden der Gräben für Versorgungsleitungen, profilgerecht lösen, laden, fördern, lagern, Abfall ist nicht gefährlich, ohne Festlegung eines Zuordnungskriteriums LAGA/DepVO/EBV/RuVA, Verbau wird gesondert vergütet, mit Behinderung durch Versorgungs-, Entsorgungsleitungen und Kabel, Sicherung wird gesondert vergütet, Breite der Sohle über 0,9 bis 1 m, Aushubtiefe bis 2 m,
Homogenbereich 1, mit einer Bodengruppe, Bodengruppe 1 GU DIN 18196 (Kies-Schluff-Gemisch), Tiefe oberer Horizont des Homogenbereiches von 0 m, Tiefe unterer Horizont des Homogenbereiches bis 2 m,
geschätzter Anteil des Homogenbereiches an der Gesamtaushubmenge '100' %
,

Baumaßnahme der Geotechnischen Kategorie 1 DIN 4020,
- Lagerungsdichte dicht, Mengenermittlung nach Aufmaß an der Entnahmestelle.
Menge: 640,000 m3
Leistungsbereiche: 002
DIN 276-1 2008-12: 549
DIN 276 2018-12: 559

**2.3.490 Boden Graben Versorgungsltg Anschl lösen laden fördern lagern Sohlen-B 0,7-0,8m T bis 2m GU**
STLB-Bau 2025-04 002
Boden der Gräben für Versorgungsleitungen als Anschlussleitung, profilgerecht lösen, laden, fördern, lagern, Abfall ist nicht gefährlich, ohne Festlegung eines Zuordnungskriteriums LAGA/DepVO/EBV/RuVA, Verbau wird gesondert vergütet, mit Behinderung durch Versorgungs-, Entsorgungsleitungen und Kabel, Sicherung wird gesondert vergütet, Breite der Sohle über 0,7 bis 0,8 m, Aushubtiefe bis 2 m,
Homogenbereich 1, mit einer Bodengruppe, Bodengruppe 1 GU DIN 18196 (Kies-Schluff-Gemisch), Tiefe oberer Horizont des Homogenbereiches von 0 m, Tiefe unterer Horizont des Homogenbereiches bis 2 m,
geschätzter Anteil des Homogenbereiches an der Gesamtaushubmenge '100' %
,

Baumaßnahme der Geotechnischen Kategorie 1 DIN 4020,
- Lagerungsdichte dicht, Mengenermittlung nach Aufmaß an der Entnahmestelle.
Menge: 70,000 m3
Leistungsbereiche: 002
DIN 276-1 2008-12: 549
DIN 276 2018-12: 559

*Hinweis: Hinweis:*
Grabenverbau für alle Grabentiefen und -breiten gem. nachfolgender Position

**2.3.500 Grabenverbaugerät H 1,75-2m Sohlen-B bis 1m herstellen rückbauen**
STLB-Bau 2018-04 006
Verbau mit Grabenverbaugerät DIN 4124, Höhe Verbau über 1,75 bis 2 m, Breite der Sohle zwischen den Bekleidungen bis 1 m, herstellen und wieder rückbauen, Stirnverbau wird gesondert vergütet, Ausführung gemäß Einzelbeschreibung,
Einzelbeschreibungs-Nr 'Vorhaltung ist einzurechnen'
.
Menge: 1100,000 m2

**2.3.510 Zulage Bodenklasse 6 + 7**
Zulage Bodenklasse 6 + 7 (DIN 18300 alt)
Zulage für Erschwernisse beim Grabenaushub für Bodenklasse 6 + 7 beim Ausbau, Transport, Einbau und Entsorgung.
Menge: 100,000 m3

**2.3.520 Boden Suchgraben lösen lagern verfüllen verdichten T bis 2m OK**
STLB-Bau 2018-04 002
Boden für Suchgraben ab Geländeoberfläche profilgerecht lösen, seitlich lagern, verfüllen, verdichten, Verbau wird gesondert vergütet, Aushubtiefe bis 2 m,
Homogenbereich 1, mit einer Bodengruppe, Bodengruppe 1 OK DIN 18196 (grob- bis gemischtkörniger Boden mit kalkigen kieseligen Bildungen), Tiefe oberer Horizont des Homogenbereiches von 0 m, Tiefe unterer Horizont des Homogenbereiches bis 2 m,
Baumaßnahme der Geotechnischen Kategorie 1 DIN 4020,
- Lagerungsdichte mitteldicht,
Ausführung gemäß Einzelbeschreibung,
Einzelbeschreibungs-Nr 'Suchgräben, einschl. erforderlich Handarbeit, sämtliche Bodenarten'
.
Menge: 10,000 m3

**2.3.530 Kabel unter Spannung AD bis 50mm T bis 0,8m sichern**
STLB-Bau 2018-04 002
Kabel unter Spannung, Fernmeldekabel, erdverlegt, Kabelaußendurchmesser bis 50 mm, Tiefe der Leitungsachse unter Gelände bis 0,8 m, sichern, Ausführung gemäß Einzelbeschreibung,
Einzelbeschreibungs-Nr 'sämtliche Kabelarten, auch stromführend'
.
Menge: 50,000 m

**2.3.540 Kabelkreuzung unter Spannung AD bis 50mm T bis 0,8m sichern**
STLB-Bau 2018-04 002
Kabelkreuzung unter Spannung, Fernmeldekabel, erdverlegt, Kabelaußendurchmesser bis 50 mm, Tiefe der Leitungsachse unter Gelände bis 0,8 m, sichern, Ausführung gemäß Einzelbeschreibung,
Einzelbeschreibungs-Nr 'sämtliche Kabelarten, auch stromführend'
.
Menge: 50,000 St

**2.3.550 Entsorgungsltg Steinzeug abwasserführend bis DN150 T bis 2m sichern**
STLB-Bau 2018-04 002
Entsorgungsleitung aus Steinzeug, abwasserführend, bis DN 150, Tiefe der Leitungsachse unter Gelände bis 2 m, sichern, Ausführung gemäß Einzelbeschreibung,
Einzelbeschreibungs-Nr 'Sichern vorhandener Abwasserleitungen, alle Materialien'
.
Menge: 2,000 St

**2.3.560 Graben Schacht verfüllen verdichten D 25-30cm Boden außerhalb Baustelle gelagert 2km**
STLB-Bau 2018-10 002
Gräben und Schächte profilgerecht verfüllen einschl. Stoffe verdichten, Schichtdicke über 25 bis 30 cm, Boden, außerhalb der Baustelle gelagert, Förderweg bis 2 km, Ausführung gemäß Einzelbeschreibung,
Einzelbeschreibungs-Nr 'einschl. Aushubmaterial / ausgebaute Tragschichten auf Zwischenlager laden und zur Einbaustelle transportieren'
.
Menge: 150,000 m3

**2.3.570 Splitt Auflager Rohr einbauen D 10-15cm**
STLB-Bau 2018-10 002
Splitt, liefern, für Auflager von Rohrleitungen, profilgerecht einbauen, in Graben, Schichtdicke über 10 bis 15 cm, Ausführung gemäß Einzelbeschreibung,
Einzelbeschreibungs-Nr 'auch für Rohrumhüllung, Edelsplitt Körnung 2/5'
.
Menge: 5,000 m3

**2.3.580 Sand Einbettung Rohr einbauen D 10-15cm**
STLB-Bau 2018-04 002
Sand, Körnung 0/2, liefern, für Einbettung von Rohrleitungen, profilgerecht einbauen, in Graben, Schichtdicke über 10 bis 15 cm, Ausführung gemäß Einzelbeschreibung,
Einzelbeschreibungs-Nr 'auch für Rohr- / Kabelumhüllung'
.
Menge: 140,000 m3

**2.3.590 Graben verfüllen verdichten Schotter-Splitt-Brechsand-Gemisch liefern**
STLB-Bau 2018-04 002
Gräben profilgerecht verfüllen einschl. Stoffe verdichten, Schotter-Splitt-Brechsand-Gemisch, liefern, Körnung 0/45.
Menge: 160,000 m3

**2.3.600 Ortbeton Unterfangung unbewehrt C12/15**
STLB-Bau 2018-04 013
Ortbeton abschnittsweise Unterfangung als unbewehrter Beton, Normalbeton C 12/15 DIN EN 206, DIN 1045-2.
Menge: 5,000 m3

**2.3.610 Durchpressung mit Erdrakete**
*** Bedarfsposition ohne GB
Durchpressung mit Erdrakete
für Wasserhausanschlüsse, einschl. Schutzrohr DN 75
Menge: 10,000 m

**2.3.620 Zulage für Herstellen von Durchpressungen aus Gebäuden**
*** Bedarfsposition ohne GB
Zulage für Herstellen von Durchpressungen aus Gebäuden
Vorh. Rohreinführung aufspitzen, Durchpressung auf alter Rohrtrasse durchführen, altes Rohr auspressen.
Verschmutzungen im Gebäude sind zu beseitigen
Menge: 1,000 St

**2.3.630 Mauerdurchbruch herstellen, Beton, Stahlbeton, bis d = 30 cm**
*** Bedarfsposition ohne GB
Mauerdurchbruch herstellen, Beton, Stahlbeton, bis d = 30 cm
Kernbohrung herstellen bis DN 100, Einbau eines Hüllrohr für Medienrohr DA 40 bis DA 50, einschl. Dichtungsringen (PAL-Ringe), Druckwasser- und gasdichtes Verschließen  mit zweikomponentigem Expansionsharz, z.B. Tangit M 3000 der Fa. Henkel o.glw.
Menge: 2,000 St

**2.3.640 Durchf. Futterrohr Kunststoff DN100**
STLB-Bau 2006-10 043
Durchführung als Futterrohr dicht gegen nichtdrückendes Wasser, Futterrohr aus Kunststoff, Baulänge über 200 bis 300 mm, für Medienrohr, DN 100.
Menge: 2,000 St

#### Abschnitt 2.4 Entwässerungsarbeiten

*Hinweis: Hinweis:*
Hinweis für nachfolgende Positionen:

auch Beton-, Stahlbeton- und Kunststoffrohre, einschl. Abfuhr und Gebühren

**2.4.650 Kanal aufnehmen, bis DN 250, alle Materialien, einschl. Entsorgung**
Menge: 5,000 m

*Hinweis: Hinweis*
Hinweis

Alle PP - Kanalrohre und Formstücke Hochlast SN 10

**2.4.660 Abwasserkanal PP homogen Schmutzwasser DN160**
*** Schwerpunktposition
STLB-Bau 2018-04 009
Abwasserkanal aus PP (Polypropylen)-Rohren DIN EN 1852-1, homogenes Vollwandrohr, für Schmutzwasser, mit Steckverbindung, DN 160, Bettung wird gesondert vergütet, Ausführung gemäß Einzelbeschreibung,
Einzelbeschreibungs-Nr 'Schmutzwasser - Farbe braun-orangez.B. Rehau Awadukt o.glw.'
.
Menge: 5,000 m

**2.4.670 Abzweig PP homogen Abwasserkanal 45Grad DN160**
STLB-Bau 2018-04 009
Abzweig, Formstück aus PP (Polypropylen) DIN EN 1852-1, homogenes Vollwandrohr, für Abwasserkanal, 45 Grad, DN 160.
Menge: 1,000 St

**2.4.680 Bogen PP homogen Abwasserkanal 30Grad DN160**
*** Schwerpunktposition
STLB-Bau 2018-04 009
Bogen, Formstück aus PP (Polypropylen) DIN EN 1852-1, homogenes Vollwandrohr, für Abwasserkanal, 30 Grad, DN 160, Ausführung gemäß Einzelbeschreibung,
Einzelbeschreibungs-Nr 'alle Winkel'
.
Menge: 5,000 St

**2.4.690 Überschiebemuffe PP homogen Abwasserkanal DN160**
STLB-Bau 2018-04 009
Überschiebemuffe, Formstück aus PP (Polypropylen) DIN EN 1852-1, homogenes Vollwandrohr, für Abwasserkanal, DN 160.
Menge: 3,000 St

**2.4.700 Anschlussstück Steinzeugrohrspitzende PP homogen Abwasserkanal OD DN160**
STLB-Bau 2025-04 009
Anschlussstück für Steinzeugrohrspitzende, Formstück aus PP (Polypropylen) DIN EN 1852-1, homogenes Vollwandrohr, für Abwasserkanal, DN/OD 160.
Menge: 4,000 St
Leistungsbereiche: 009
DIN 276-1 2008-12: 541
DIN 276 2018-12: 551

**2.4.710 Rohrschnitt Mischwasserkanal PP bis DN200**
STLB-Bau 2020-10 009
Rohrschnitt, an einzelnen Rohren, Mischwasserkanal, aus PP, bis DN 200.
Menge: 5,000 St
Leistungsbereiche: 009
DIN 276-1 2008-12: 541

**2.4.720 Beton Straßenablauf 1a-5c-10a-B1 Aufsatz Straßenablauf D400 L/B 500/500mm pultförmig**
*** Schwerpunktposition
STLB-Bau 2020-10 009
Betonteilkombination für Straßenablauf für quadratischen Aufsatz, ohne Schlammraum, mit verzinktem Eimer, DIN 4052 - 1a - 5c - 10a - B1, Aufsatz für Ablauf DIN 4052, Rost aus Gusseisen, Rahmen mit Eimerauflage, Klasse D 400 DIN EN 124-1, Maße L/B 500/500 mm, pultförmig, mit Einlage, Ablauf an Leitung anschließen, Ausführung gemäß Einzelbeschreibung,
Einzelbeschreibungs-Nr 'System MEIECO® Fa. Meierguss o.glw.'
.
Menge: 1,000 St
Leistungsbereiche: 009
DIN 276-1 2008-12: 541
DIN 276 2018-12: 551

*Hinweis: Hinweis:*
Hinweis:

Nachfolgende Positonen werden nur für bestehende Einbauten vergütet.

**2.4.730 Schachtabdeckung höher setzen bis 5cm**
STLB-Bau 2006-10 080
Schachtabdeckung anpassen, höher setzen, mit Beton C 12/15 DIN EN 206-1 einschl. Schalung, Fugen glatt streichen, Höhenänderung bis 5 cm, .
Menge: 2,000 St

#### Abschnitt 2.5 Rohrlegearbeiten

**2.5.740 Rohrschnitt dukt.Guss DN150**
STLB-Bau 2025-10 043
Rohrschnitt an einzelnen Rohren, an Druckrohrleitungen für Trinkwasser, aus duktilem Gusseisen DIN EN 545, einschl. entfernen des Außen- und Innenschutzes, DN 150.
Menge: 2,000 St
Leistungsbereiche: 043
DIN 276-1 2008-12: 542
DIN 276 2018-12: 552

**2.5.750 Friagrip - Kupplung (U-Stück) DN 150**
Friagrip - Kupplung (U-Stück) DN 150
für die zugfeste Verbindung von unterschiedlichen Rohrmaterialien
Menge: 1,000 St

**2.5.760 Druckrohr PE100-RC TW DN/OD125 SDR11 Graben verbaut T 1,25-1,75m Heizwendelschweißen**
STLB-Bau 2025-04 043
Druckrohr aus PE 100-RC (mit Schutzeigenschaften) DIN 8074 und DIN 8075 ohne Schutzmantel, für Trinkwasser, DN/OD 125, SDR 11, mit glatten Enden, Verlegung DVGW W 400-2, in vorh. Graben, verbaut, Bettung wird gesondert vergütet, Verlegetiefe über 1,25 bis 1,75 m, Rohrverbindung durch Heizwendelschweißen, Schweißverbindung wird gesondert vergütet.
Menge: 320,000 m
Leistungsbereiche: 043
DIN 276-1 2008-12: 542
DIN 276 2018-12: 552

**2.5.770 Winkel 45Grad PE DN/OD125 SDR11**
STLB-Bau 2025-04 043
Winkel aus PE, zum Heizelementmuffenschweißen, 45 Grad, für Druckrohrleitung aus PE, für Trinkwasser DIN EN 12201, DVGW GW 335-B2, DN/OD 125, SDR 11, Ausführung gemäß Einzelbeschreibung,
Einzelbeschreibungs-Nr 'alle Winkel'
.
Menge: 8,000 St
Leistungsbereiche: 043
DIN 276-1 2008-12: 542
DIN 276 2018-12: 552

**2.5.780 Vorschweißbund PE DN/OD125 SDR11**
STLB-Bau 2025-04 043
Vorschweißbund aus PE zum Heizelementstumpfschweißen, für Flanschverbindung, Flanschanschlussmaße DIN EN 1092, für Druckrohrleitung aus PE, DN/OD 125, SDR 11, für Trinkwasser DIN EN 12201, DVGW GW 335-B2, mit Losflansch.
Menge: 7,000 St
Leistungsbereiche: 043
DIN 276-1 2008-12: 542
DIN 276 2018-12: 552

**2.5.790 Rohrschnitt PE DN/OD125**
STLB-Bau 2025-04 043
Rohrschnitt im Rohrleitungsstrang, an Druckrohrleitungen für Trinkwasser, aus PE DIN 8074 und DIN 8075, PE 100, DN/OD 125, SDR 11.
Menge: 10,000 St
Leistungsbereiche: 043
DIN 276-1 2008-12: 542
DIN 276 2018-12: 552

**2.5.800 Schweißverbindung Heizwendelschweißen PE DN/OD125**
STLB-Bau 2025-04 043
Schweißverbindung als Heizwendelschweißung, im Rohrleitungsstrang, an Druckrohrleitungen für Trinkwasser, aus PE DIN 8074 und DIN 8075, PE 100, DN/OD 125, SDR 11.
Menge: 35,000 St
Leistungsbereiche: 043
DIN 276-1 2008-12: 542
DIN 276 2018-12: 552

**2.5.810 Mediendurchführung einfach Schachtwand D 10-15cm PE AD 110-125mm geschlossen**
STLB-Bau 2025-10 042
Mediendurchführung, einfach, rund, für Trinkwasser DIN 1988-200,
in Schachtwand, Wanddicke über 10 bis 15 cm, Medienrohr aus Polyethylen PE, Außendurchmesser Medienrohr über 110 bis 125 mm, dicht gegen nichtdrückendes Wasser, geschlossene Ausführung.
Menge: 7,000 St
Leistungsbereiche: 042
DIN 276-1 2008-12: 499
DIN 276 2018-12: 499

**2.5.820 Druckrohr PE100-RC TW DN/OD180 SDR11 Graben verbaut T 1,25-1,75m Heizwendelschweißen**
STLB-Bau 2025-10 043
Druckrohr aus PE 100-RC (mit Schutzeigenschaften) DIN 8074 und DIN 8075 ohne Schutzmantel, für Trinkwasser, DN/OD 180, SDR 11, mit glatten Enden, Verlegung DVGW W 400-2, in vorh. Graben, verbaut, Bettung wird gesondert vergütet, Verlegetiefe über 1,25 bis 1,75 m, Rohrverbindung durch Heizwendelschweißen, Schweißverbindung wird gesondert vergütet.
Menge: 10,000 m
Leistungsbereiche: 043
DIN 276-1 2008-12: 542
DIN 276 2018-12: 552

**2.5.830 Winkel 45Grad PE DN/OD180 SDR11**
STLB-Bau 2025-10 043
Winkel aus PE, zum Heizelementmuffenschweißen, 45 Grad, für Druckrohrleitung aus PE, für Trinkwasser DIN EN 12201, DVGW GW 335-B2, DN/OD 180, SDR 11, Ausführung gemäß Einzelbeschreibung,
Einzelbeschreibungs-Nr 'alle Winkel'
.
Menge: 4,000 St
Leistungsbereiche: 043
DIN 276-1 2008-12: 542
DIN 276 2018-12: 552

**2.5.840 Vorschweißbund PE DN/OD180 SDR11**
STLB-Bau 2025-10 043
Vorschweißbund aus PE zum Heizelementstumpfschweißen, für Flanschverbindung, Flanschanschlussmaße DIN EN 1092, für Druckrohrleitung aus PE, DN/OD 180, SDR 11, für Trinkwasser DIN EN 12201, DVGW GW 335-B2, mit Losflansch.
Menge: 2,000 St
Leistungsbereiche: 043
DIN 276-1 2008-12: 542
DIN 276 2018-12: 552

**2.5.850 Rohrschnitt PE DN/OD180**
STLB-Bau 2025-10 043
Rohrschnitt im Rohrleitungsstrang, an Druckrohrleitungen für Trinkwasser, aus PE DIN 8074 und DIN 8075, PE 100, DN/OD 180, SDR 11.
Menge: 5,000 St
Leistungsbereiche: 043
DIN 276-1 2008-12: 542
DIN 276 2018-12: 552

**2.5.860 Schweißverbindung Heizwendelschweißen PE DN/OD180**
STLB-Bau 2025-10 043
Schweißverbindung als Heizwendelschweißung, im Rohrleitungsstrang, an Druckrohrleitungen für Trinkwasser, aus PE DIN 8074 und DIN 8075, PE 100, DN/OD 180, SDR 11.
Menge: 5,000 St
Leistungsbereiche: 043
DIN 276-1 2008-12: 542
DIN 276 2018-12: 552

**2.5.870 Mediendurchführung einfach Schachtwand D 10-15cm PE AD 160-210mm geschlossen**
STLB-Bau 2025-10 042
Mediendurchführung, einfach, rund, für Trinkwasser DIN 1988-200,
in Schachtwand, Wanddicke über 10 bis 15 cm, Medienrohr aus Polyethylen PE, Außendurchmesser Medienrohr über 160 bis 210 mm, dicht gegen nichtdrückendes Wasser, geschlossene Ausführung.
Menge: 2,000 St
Leistungsbereiche: 042
DIN 276-1 2008-12: 499
DIN 276 2018-12: 499

**2.5.880 Hawle-Combi-II 100/100**
Combi-II-Schieber mit allseitigem Flansch nach EN 1092-2. Für den Einbau von Schieberkreuzen mit 2 Schiebern, DN 100/100
Hersteller: Hawle
Die Schieberkreuze sind mit Gewindestangen in der Kugeluntermauerung zu verankern
Menge: 3,000 St

**2.5.890 Hawle-Combi-III 150/150/150**
Combi-II-Schieber mit allseitigem Flansch nach EN 1092-2. Für den Einbau von Schieberkreuzen mit 3 Schiebern, DN 150/150/150
Hersteller: Hawle
Die Schieberkreuze sind mit Gewindestangen in der Kugeluntermauerung zu verankern
Menge: 1,000 St

**2.5.900 AVK WN Schachthydrant EKB**
AVK WN Schachthydrant EKB PN10 DN 65 rechtsschließend mit Entleerung

Liefernachweis:

AVK Armaturen GmbH
Schillerstraße 50,
42489 Wülfrath,
Telefon: +49 2058 901-01
Menge: 4,000 St

**2.5.910 Zuschlag Trommelstopfen**
Zuschlag für verzinkte Trommelstopfen 1 1/4" und 1 1/2"
liefern und montieren.
Menge: 6,000 St

**2.5.920 FFR-Stück dukt.Guss PN10 DN150x100**
STLB-Bau 2025-10 043
Doppelflansch-Übergangsstück, FFR-Stück, für Druckrohrleitung aus duktilem Gusseisen für Trinkwasser DIN EN 545, Flansch DIN EN 1092-2, PN 10, DN 150 x 100, werkseitige Epoxidharz-Umhüllung DIN EN 14901-1, werkseitige Epoxidharz-Auskleidung DIN EN 14901-1.
Menge: 1,000 St
Leistungsbereiche: 043
DIN 276-1 2008-12: 542
DIN 276 2018-12: 552

**2.5.930 Absperrschieber Spindelgewinde innen EN-GJL-250 Handbetätigung PN10 DN100**
STLB-Bau 2025-10 043
Absperrschieber DIN EN 1171, weich dichtend, mit innenliegendem Spindelgewinde, aus Gusseisen EN-GJL-250, geeignet für Handbetätigung, Nenndruck 1 MPa (10 bar), DN 100, für Trinkwasser, Ausführung gemäß Einzelbeschreibung.
Menge: 1,000 St
Leistungsbereiche: 043
DIN 276-1 2008-12: 542
DIN 276 2018-12: 552

**2.5.940 Absperrschieber Spindelgewinde innen EN-GJL-250 Handbetätigung PN10 DN150**
STLB-Bau 2025-10 043
Absperrschieber DIN EN 1171, weich dichtend, mit innenliegendem Spindelgewinde, aus Gusseisen EN-GJL-250, geeignet für Handbetätigung, Nenndruck 1 MPa (10 bar), DN 150, für Trinkwasser, Ausführung gemäß Einzelbeschreibung,
Einzelbeschreibungs-Nr 'VAG BETA® 200 TS Tauschschieber'
.
Menge: 1,000 St
Leistungsbereiche: 043
DIN 276-1 2008-12: 542
DIN 276 2018-12: 552

*Hinweis: Hinweis*
Sämtliche Messingbauteile Hersteller "Isiflo" o.glw.

**2.5.950 Anschlußgarnituren für das Hausanschlußsystem 1 1/4"**
Anschlußgarnituren für das Hausanschlußsystem
komplett, bestehend aus:
1 WN-Kugelhahn aus Messing mit Teflonbeschichtung, Winkelanschlußverschraubung, Zwischenstück PE100, Winkelverbindungsstück, Anschlußverschraubung
R = 1 1/4"
Menge: 1,000 St

**2.5.960 Anschlußgarnituren für das Hausanschlußsystem 1"**
Anschlußgarnituren für das Hausanschlußsystem
komplett, bestehend aus:
1 WN-Kugelhahn aus Messing mit Teflonbeschichtung, Winkelanschlußverschraubung, Zwischenstück PE100, Winkelverbindungsstück, Anschlußverschraubung
R = 1"
Menge: 10,000 St

**2.5.970 Zuschlag Doppelanschluss**
Zuschlag für Doppelanschlüsse bei den Anschlußtrommeln mit
1 T-Stück und 2 Bogen 1 1/4".
Vergütet wird der komplette Doppelanschluß, die
nachfolgende Anschlußgarnitur wird gesondert
abgerechnet!
Menge: 4,000 St

**2.5.980 Viega Maxiplex PE-Kupplung D 50/50**
Menge: 1,000 St

**2.5.990 Viega Maxiplex PE-Kupplung D 40/40**
Menge: 1,000 St

**2.5.1000 Geopress K-Reduzierkupplung 32/25**
Geopress K-Reduzierkupplung 32/25mit SC‑Contur, Kunststoff, PressanschlüsseAusstattung, O-Ring EPDMModell 9715.2TW Herstellernachweis: Viega GmbH & Co. KG
Postfach 430/440 oder Viega Platz 1
57439 Attendorn
+49 2722 61-0
+49 2722 61-1415
info@viega.de
Menge: 5,000 St

**2.5.1010 Geopress K-Reduzierkupplung 40/32**
Geopress K-Reduzierkupplung 40/32mit SC‑Contur, Kunststoff, PressanschlüsseAusstattung, O-Ring EPDMModell 9715.2TW Herstellernachweis: Viega GmbH & Co. KG
Postfach 430/440 oder Viega Platz 1
57439 Attendorn
+49 2722 61-0
+49 2722 61-1415
info@viega.de
Menge: 5,000 St

**2.5.1020 Geopress K-Reduzierkupplung 50/40**
Geopress K-Reduzierkupplung 50/40mit SC‑Contur, Kunststoff, PressanschlüsseAusstattung, O-Ring EPDMModell 9715.2TW Herstellernachweis:
Viega GmbH & Co. KG
Postfach 430/440 oder Viega Platz 1
57439 Attendorn
+49 2722 61-0
+49 2722 61-1415
info@viega.de
Menge: 1,000 St

**2.5.1030 Druckrohr PE100 TW DN/OD32 SDR11**
STLB-Bau 2025-10 043
Druckrohr aus PE 100 DIN 8074 und DIN 8075 ohne Schutzmantel, für Trinkwasser, DN/OD 32, SDR 11, in Ringbunden, Verlegung DIN EN 805, Bettung wird gesondert vergütet, Ausführung gemäß Einzelbeschreibung,
Einzelbeschreibungs-Nr 'verlegt in Schutzrohr DN 100'
.
Menge: 200,000 m
Leistungsbereiche: 043
DIN 276-1 2008-12: 542
DIN 276 2018-12: 552

**2.5.1040 Druckrohr PE100 TW DN/OD40 SDR11**
STLB-Bau 2025-10 043
Druckrohr aus PE 100 DIN 8074 und DIN 8075 ohne Schutzmantel, für Trinkwasser, DN/OD 40, SDR 11, in Ringbunden, Verlegung DIN EN 805, Bettung wird gesondert vergütet, Ausführung gemäß Einzelbeschreibung,
Einzelbeschreibungs-Nr 'verlegt in Schutzrohr DN 100'
.
Menge: 20,000 m
Leistungsbereiche: 043
DIN 276-1 2008-12: 542
DIN 276 2018-12: 552

**2.5.1050 Druckrohr PE100 TW DN/OD50 SDR11**
STLB-Bau 2025-10 043
Druckrohr aus PE 100 DIN 8074 und DIN 8075 ohne Schutzmantel, für Trinkwasser, DN/OD 50, SDR 11, in Ringbunden, Verlegung DIN EN 805, Bettung wird gesondert vergütet, Ausführung gemäß Einzelbeschreibung,
Einzelbeschreibungs-Nr 'verlegt in Schutzrohr DN 100'
.
Menge: 10,000 m
Leistungsbereiche: 043
DIN 276-1 2008-12: 542
DIN 276 2018-12: 552

**2.5.1060 Mediendurchführung einfach Schachtwand D 10-15cm PE AD 25-50mm geschlossen**
STLB-Bau 2025-10 042
Mediendurchführung, einfach, rund, für Trinkwasser DIN 1988-200,
in Schachtwand, Wanddicke über 10 bis 15 cm, Medienrohr aus Polyethylen PE, Außendurchmesser Medienrohr über 25 bis 50 mm, dicht gegen nichtdrückendes Wasser, geschlossene Ausführung.
Menge: 14,000 St
Leistungsbereiche: 042
DIN 276-1 2008-12: 499
DIN 276 2018-12: 499

**2.5.1070 Schutzrohr PVC-U AD 110mm WD 3,2mm**
STLB-Bau 2023-10 051
Schutzrohr aus PVC-U DIN 8061, Maße DIN 16873, Nenn-Außendurchmesser 110 mm, Wanddicke 3,2 mm, Ausführung gemäß Einzelbeschreibung,
Einzelbeschreibungs-Nr 'für Hausanschlüsse,  Rohre als Stangenware'
.
Menge: 200,000 m
Leistungsbereiche: 051
DIN 276-1 2008-12: 546
DIN 276 2018-12: 556

**2.5.1080 Rohrbogen 90Grad PVC-U AD 110mm**
STLB-Bau 2023-10 051
Rohrbogen mit angeformter Steckmuffe, 90 Grad, aus PVC-U DIN 8061, Außendurchmesser 110 mm, Radius 10- bis 15-facher Rohrdurchmesser, Ausführung gemäß Einzelbeschreibung,
Einzelbeschreibungs-Nr 'für Hausanschlüsse'
.
Menge: 30,000 St
Leistungsbereiche: 051
DIN 276-1 2008-12: 546
DIN 276 2018-12: 556

**2.5.1090 Schutzrohrabdichtung AD 110mm**
STLB-Bau 2023-10 051
Schutzrohrabdichtung gegen das Versanden, Außendurchmesser 110 mm.
Menge: 5,000 St
Leistungsbereiche: 051
DIN 276-1 2008-12: 546
DIN 276 2018-12: 556

**2.5.1100 Rohrmarkierung Trassenwarnband m. Ortungsdraht**
STLB-Bau 2006-10 043
Rohrleitung markieren mit Trassenwarnband, mit eingelegtem Ortungsdraht, 40 cm über Rohrscheitel. .
Menge: 200,000 m

**2.5.1110 Verbindung zwischen neuer Hausanschlussleitung bis 1,0 m**
Inneninstallation bis 1,00 m: Verbindung zwischen neuer Hausanschlussleitung und
bestehender Trinkwasserinstallation aus Mehrschichtverbundwerkstoff, Verbindung durch
Pressen, einschl. Herstellen der Verbindungen, Form- und Verbindungsstücke und
Rohrbefestigungen. Hersteller: Mepla
Menge: 1,000 St

**2.5.1120 Verbindung zwischen neuer Hausanschlussleitung über 1,0 m bis 5,0 m**
Inneninstallation über 1,00 m bis 5,00 m: Verbindung zwischen neuer Hausanschlussleitung und
bestehender Trinkwasserinstallation aus Mehrschichtverbundwerkstoff, Verbindung durch
Pressen, einschl. Herstellen der Verbindungen, Form- und Verbindungsstücke und
Rohrbefestigungen. Hersteller: Mepla
Menge: 1,000 St

#### Abschnitt 2.6 Schächte

*Hinweis: Schächte für die Wasserleitung*
Wasserleitungsschächte aus Stahlbeton-Fertigteilen

Die Fertigteile müssen für SLW 60 bemessen sein.
Die nachstehenden Fertigteile sind entsprechend den
Erfordernissen durch den AN zu liefern, abzuladen,
an die Einbaustelle zu transportieren, in Zementmörtel
vollfugig zu versetzen und sorgfältig abzudichten.

Die Aussparungen für die Rohreinbindungen,
Rohrdurchführungen u. dgl. werden nicht gesondert
vergütet, ebenso das Schließen dieser Aussparungen.

Die Fertigteile werden ohne Berücksichtigung
der erforderlichen Bauhöhen einfach durchgemessen,
die Konen, Platten und Ausgleichsringe nach
Stückpreisen abgerechnet.

Die Lieferung der Fertigteile unter Verwendung von
HS-Zement ist in den Einheitspreis einzurechnen!

Auf Verlangen ist vom AN ein geprüfter statischer
Nachweis ohne besondere Vergütung vorzulegen!

**2.6.1130 Bodenstücke 160/160 cm i. L.**
Bodenstücke 160/160 cm i. L. ca. 50 cm hoch, mit
erforderlichen Aussparungen
und fertig eingebautem Sinkkasten in der Schachtecke.

Stärke der Bodenplatte:  12 - 15 cm.
Menge: 3,000 St

**2.6.1140 Quadratische Schachtteile 160/160 cm i.L.**
Quadratische Schachtteile 160/160 cm i.L.  sonst wie vor.
Menge: 3,000 m

**2.6.1150 Schachtkonen auf Schachtteilen 160/160 cm i. L.**
Schachtkonen auf Schachtteilen 160/160 cm i. L.

Einstieg bzw. Durchstieg:  D =  62,5 cm.
Menge: 3,000 St

**2.6.1160 Bodenstücke 200/200 cm i. L.**
Bodenstücke 200/200 cm i. L. ca. 50 cm hoch, mit
erforderlichen Aussparungen
und fertig eingebautem Sinkkasten in der Schachtecke.

Stärke der Bodenplatte: 12 - 15 cm.
Menge: 1,000 St

**2.6.1170 Quadratische Schachtteile 200/200 cm i.L.**
Quadratische Schachtteile 200/200 cm i.L. sonst wie vor.
Menge: 1,500 m

**2.6.1180 Abdeckplatte auf Schachtteilen 200/200 cm i. L.**
Abdeckplatte auf Schachtteilen 200/200 cm i. L.

Einstieg bzw. Durchstieg: D = 62,5 cm.
Menge: 1,000 St

**2.6.1190 Zuschlag zu den vorgenannten Bodenstücken**
Zuschlag zu den vorgenannten Bodenstücken für
Ausführung mit einem fertig eingebauten
Kellerablauf
einschl. Absperrvorrichtung ( mit
Rüchstaudoppelverschluß
und Schlüssel, z.B. PW Nr. 6021.30/6041 )
Nur Mehrpreis angeben !
Menge: 4,000 St

**2.6.1200 Ausgleichsringe zu Abdeckplatten**
Ausgleichsringe für Schachtabdeckungen wie vor, jedoch Höhe 8 - 10 cm
Menge: 8,000 St

**2.6.1210 Schachtabdeck. Schachthals DN625 D400 rund Guss Einlage Rahmen rund Guss einwalzbar Einlage einbauen**
STLB-Bau 2023-10 009
Schachtabdeckung, für Schacht DIN EN 1917 und DIN 4034-1 mit Schachthals DN 625, Klasse D 400 DIN EN 124-1, Deckel rund aus Gusseisen DIN EN 124-2, mit dämpfender Einlage, ohne Lüftungsöffnungen, Rahmen rund aus Gusseisen mit verschleißfester Einlage passend zu Deckeln DIN 19584, zum oberflächenbündigem Einbau in bitumenhaltige Fahrbahnbeläge mit Adapterring, höhengerecht in Belag einbauen,
Hersteller und Typ 'Meitop-S, Aufschrift "Wasser"'
.
Menge: 4,000 St
Leistungsbereiche: 009
DIN 276-1 2008-12: 541
DIN 276 2018-12: 551

*Hinweis: Hinweis:*
Hinweis:

Mauerwerkspfeiler als Widerlager und Untermauerung in Hydrantenschächten

**2.6.1220 Mauerpfeiler 36,5/36,5 Mauerwerk KS 2DF**
STLB-Bau 2006-10 012
Mauerwerk DIN 1053 des freistehenden Mauerpfeilers, Kalksandstein DIN V 106 - KS 12 - 1,2 - 2 DF (240/115/113), Mauermörtel MG II DIN V 18580, Maße L/B 36,5/36,5 cm, .
Menge: 2,000 m

**2.6.1230 Mauerwerk Pfeiler freistehend KS SFK12 RDK1,2 2DF(240/115/113)**
STLB-Bau 2012-04 012
Mauerwerk DIN 1053 des freistehenden Pfeilers, Kalksandstein DIN V 106 - KS, Festigkeitsklasse 12, Rohdichteklasse 1,2, 2 DF (240/115/113), Mauermörtel MG II DIN V 18580, Maße L/B 36,5/36,5 cm.
Menge: 2,000 m

#### Abschnitt 2.7 Prüfungen

**2.7.1240 Druckrohr spülen desinfizieren Wasser Wasser Chlor Desinfektionsmittel DN100**
STLB-Bau 2018-04 043
Druckrohrleitung vor Inbetriebnahme spülen, desinfizieren DVGW W 291, für Wasser, aus duktilem Gusseisen, mit Wasser, Entkeimungsmittel Chlor, einschl. Desinfektionsmittel, DN 100.
Menge: 320,000 m

**2.7.1250 Druckprüfung Druckrohr Wasser DN100 Wasser beigestellt ableiten**
STLB-Bau 2018-04 043
Druckprüfung DIN EN 805, als Vorprüfung und Druckabfallprüfung, an Druckrohrleitungen aus duktilem Gusseisen, für Wasser, DN 100, Wasser wird beigestellt und ist abzuleiten.
Menge: 320,000 m

**2.7.1260 Wasserprobe**
Entnahme einer Wasserprobe, Untersuchung gem. Trinkwasserverordnung in zugelassenem Labor, Vorlage des Untersuchungsergebnisses, einschl. aller Neben- und Versandkosten

Die Entnahme hat durch einen akkrediiterten Mitarbeiten zu erfolgen. Vor Inbetriebnahme der Wasserleitung ist die Freigabe der Gemeinde einzuholen. Die Durchführung der Wasserprobe ist mit der Gemeinde abzustimmen.
Menge: 2,000 St

#### Abschnitt 2.8 Einfassungen

**2.8.1270 Betonbord HB15/30 Fundament Rückstütze C20/25 D 20cm**
STLB-Bau 2018-04 080
Bordstein aus Beton, DIN EN 1340, Maße DIN 483, Form HB 15/30, Witterungswiderstand D, Abriebwiderstand I, Biegezugfestigkeit U, mit Vorsatzbeton, Zuschlag aus Granit, mit Fundament und 2-seitiger Rückenstütze aus Beton mit einer Zusammensetzung C 20/25 DIN EN 206 und DIN 1045-2, Bettungsdicke 20 cm.
Menge: 5,000 m

**2.8.1280 Betonbord RB15/22 Fundament Rückstütze C20/25 D 20cm**
STLB-Bau 2018-10 080
Bordstein aus Beton, DIN EN 1340, Maße DIN 483, Form RB 15/22, Witterungswiderstand D, Abriebwiderstand I, Biegezugfestigkeit U, mit Vorsatzbeton, Zuschlag aus Granit, mit Fundament und 2-seitiger Rückenstütze aus Beton mit einer Zusammensetzung C 20/25 DIN EN 206 und DIN 1045-2, Bettungsdicke 20 cm.
Menge: 10,000 m

**2.8.1290 Betonbord Kurve RB15/22 Fundament Rückstütze C20/25 D 20cm**
STLB-Bau 2018-10 080
Bordstein aus Beton als Kurvenstein DIN EN 1340, Maße DIN 483, Form RB 15/22, Witterungswiderstand D, Abriebwiderstand I, Biegezugfestigkeit U, mit Vorsatzbeton, Zuschlag aus Granit, mit Fundament und 2-seitiger Rückenstütze aus Beton mit einer Zusammensetzung C 20/25 DIN EN 206 und DIN 1045-2, Bettungsdicke 20 cm.
Menge: 5,000 m

**2.8.1300 Betonbord TB8/25 Fundament Rückstütze C20/25 D 20cm**
STLB-Bau 2018-04 080
Bordstein aus Beton, DIN EN 1340, Maße DIN 483, Form TB 8/25, Witterungswiderstand D, Abriebwiderstand I, Biegezugfestigkeit U, mit Fundament und 2-seitiger Rückenstütze aus Beton mit einer Zusammensetzung C 20/25 DIN EN 206 und DIN 1045-2, Bettungsdicke 20 cm.
Menge: 5,000 m

**2.8.1310 Bordsteinpassstück Bordstein Beton**
STLB-Bau 2020-10 080
Bordsteinpassstück herstellen, Betonbordstein, Ausführung gemäß Einzelbeschreibung,
Einzelbeschreibungs-Nr 'alle Formate'
.
Menge: 5,000 St

#### Abschnitt 2.9 Flächenbefestigung

**2.9.1320 Planum Abweichung +/-2cm**
STLB-Bau 2018-04 002
Planum herstellen, zulässige Abweichung von der Sollhöhe +/- 2 cm, Verformungsmodul mind. EV2 45 MPa.
Menge: 650,000 m2

**2.9.1330 STS 0/45 D 20-25cm**
STLB-Bau 2018-04 080
Schottertragschicht, aus Baustoffgemisch für Schottertragschicht, ohne RC-Baustoffe, Körnung 0/45, Schichtdicke über 20 bis 25 cm, Ausführung gemäß Einzelbeschreibung,
Einzelbeschreibungs-Nr 'Kombinierte Frostschutz-/Schottertragschicht, ein- und zweilagig'
.
Menge: 250,000 m3

**2.9.1340 Asphalttragschicht AC32TN Bindem. 50/70 288kg/m2**
Asphalttragschicht ZTV Asphalt-StB, Mischgutart AC 32 T N, Bindemittel Straßenbaubitumen 50/70 TL Bitumen-StB und DIN EN 12591, Einbaumenge 288 kg/m2.
Menge: 650,000 m2

**2.9.1350 Asphalttragschicht AC22TN Bindem. 50/70 230kg/m2**
*** Schwerpunktposition
STLB-Bau 2019-04 080
Asphalttragschicht ZTV Asphalt-StB, Mischgutart AC 22 T N, Bindemittel Straßenbaubitumen 50/70 TL Bitumen-StB und DIN EN 12591, Einbaumenge 230 kg/m2.
Menge: 50,000 m2

**2.9.1360 Asphalttragschicht AC22TL Bindem. 70/100**
STLB-Bau 2018-04 080
Asphalttragschicht ZTV Asphalt-StB, Mischgutart AC 22 T L, als RC-Baustoff zugelassen, Bindemittel Straßenbaubitumen 70/100 TL Bitumen-StB und DIN EN 12591, als Ausgleichsschicht, abgerechnet wird nach Wiegekarten.
Menge: 5,000 t

**2.9.1370 Oberfläche reinigen Tragschicht bit. mit kombinierten Saug-/Kehrmaschinen**
STLB-Bau 2006-10 080
Oberfläche reinigen der Tragschichten mit bitumenhaltigen Bindemitteln, für das Aufsprühen von bitumenhaltigem Bindemitteln, mit kombinierten Saug-/Kehrmaschinen, anfallende Stoffe laden.
Menge: 700,000 m2

**2.9.1380 Bitumenhaltiges Bindem. aufsprühen 0,2-0,3kg/m2 C40BF1-S frisch Asphalttragschicht**
STLB-Bau 2018-04 080
Bitumenhaltiges Bindemittel aufsprühen, ZTV Asphalt-StB, 0,2 bis 0,3 kg/m2, lösemittelhaltige Bitumenemulsion C40BF1-S TL BE-StB und DIN EN 13808, auf frischen Asphalttragschichten.
Menge: 700,000 m2

**2.9.1390 Asphaltbetondeckschicht AC11DN 100kg/m2 Bindem. 50/70**
STLB-Bau 2019-04 080
Asphaltdeckschicht aus Asphaltbeton, ZTV Asphalt-StB, Mischgutart AC 11 D N, Einbaumenge 100 kg/m2, Bindemittel Straßenbaubitumen 50/70 TL Bitumen-StB und DIN EN 12591, auf die noch warme Oberfläche 1 bis 2 kg/m2 gebrochene Gesteinskörnung der Lieferkörnung 2/5 streuen, einwalzen, nicht gebundene Stoffe abfegen, aufnehmen und entsorgen.
Menge: 650,000 m2

**2.9.1400 Asphaltbetondeckschicht AC5DL 60kg/m2**
STLB-Bau 2019-04 080
Asphaltdeckschicht aus Asphaltbeton, ZTV Asphalt-StB, Mischgutart AC 5 D L, Einbaumenge 60 kg/m2.
Menge: 50,000 m2

**2.9.1410 Nahtflanke der Tragschicht behandeln**
Nahtflanke der Tragschicht behandeln
gem. ZTV Asphalt-StB 07, Bitumenmenge mind. 12 x 40 g/m = 480 g/m
Menge: 500,000 m

*Hinweis: Fuge gemäß ZTV Asphalt - StB 07 an Einbauten, Einfassungen und als Anschlußfuge*

**2.9.1420 Fuge herstellen B 10mm T 40mm**
STLB-Bau 2006-10 080
Fuge in Asphaltschicht nachträglich mit
zwangsgeführtem Fugenschneider herstellen und
ausräumen, Ausführung in der Deckschicht, Fugenbreite
10 mm, Fugentiefe 40 mm.
Menge: 500,000 m

**2.9.1430 Fuge füllen B 10mm T 40mm**
STLB-Bau 2006-10 080
Fuge in Asphaltschicht, Fugenwandung mit
Voranstrichmittel nach Vorschrift des Herstellers
vorbehandeln, Fugenraum randüberdeckend in 2 mm Dicke
schließen und mit vorbituminiertem Sand, Körnung 1/3
abstreuen, mit Bitumenvergussmasse TL Fug-StB füllen,
Fugenbreite 10 mm, Fugentiefe 40 mm.
Menge: 500,000 m

**2.9.1440 Anschluss Deckschicht D 3cm**
STLB-Bau 2018-04 080
Anschluss ZTV Fug-StB an Deckschicht, Dicke der Deckschicht 3 cm, anschmelzbares Fugenband, Breite mind. 10 mm, ankleben.
Menge: 50,000 m

*Hinweis: Hinweis:*
Hinweis für nachfolgende Position:

Angleichung vorhandener Einfahrten und Eingängen. Oberflächen in Gräben und Gruben Hausanschlüsse

Betonpflaster, Betonplatten, Polygonplatten aus Beton, unregelmäßiges Betonpflaster usw.

**2.9.1450 Steinpflaster umsetzen Betonpflaster**
STLB-Bau 2006-10 080
Steinpflaster ZTV P-StB in Sandbettung liegend umsetzen, reinigen und unbrauchbare Stoffe beseitigen, Transport und Entsorgung werden gesondert vergütet, Pflasterdecke als Betonpflaster, Bettung aus Brechsand-Splitt-Gemisch, Körnung 0/5, Dicke im verdichteten Zustand 4 cm, Pflasterfugen einschlämmen mit Splitt.
Menge: 15,000 m2

**2.9.1460 Pflasterdecke anpassen Betonpflaster D 100mm L/B 240/160mm Schnittkanten**
STLB-Bau 2020-10 080
Pflasterdecke anpassen, aus Betonpflaster, Dicke 100 mm, Maße L/B 240/160 mm, herstellen von Schnittkanten, mit Nassschneidegerät, Ausführung gemäß Einzelbeschreibung,
Einzelbeschreibungs-Nr 'alle Pflasterformate'
.
Menge: 10,000 m
Leistungsbereiche: 080
DIN 276-1 2008-12: 521
DIN 276 2018-12: 531
